# LV-Katalog
Leistungsverzeichnis (GAEB DA XML 3.2, DA80)
Projekt: Klaus Faber AG
Erstellt mit: 23.12.2021

## Klaus Faber AG

### Titel 61

#### Untertitel 61.01 LWL-Mini-Kabel

**61.01.0001 LWL-Mini-KabelA-DQ2Y nx12 G.657A1/G.652D**
Glasfaserkabel mit 144 Fasern liefern und in Mikrorohr nach Planvorgaben einblasen

A-DQ2Y 12x12 UTL E9/125µm, OS2, G.657A1 und G.652D, Mini Kabel

Metallfreies MINI Kabel zum Einblasen in Mikrorohre, optimiert für den Einsatz in 16/12 und 12/8 mm Röhrchen. UV-beständig, längswasserdicht, einblasbar und geringes Gewicht

Die Fasern entsprechen ITU-T G.657.A1 und ITU-T G.652.D

Durch den noch kompakteren Aufbau der UltraThinLine (UTL) wird der Gesamtdurchmesser der Kabel nochmals reduziert und maximale Faseranzahl realisiert.

Einhaltung DIN- und EN-Norm, Prüfverfahren nach IEC 60793-1-1 (Dämpfung), IEC 60794-1-2 (Längswasserdichtigkeit) und IEC 60794-5 (LWL-Kabel – Mikrorohr-Verkabelung zur Installation durch Einblasen).

Faseranzahl:  144

Faserklasse:  G657A1 und G.652D (Faber Multi-Faser)

Faser-Coating:  200 µm

Anzahl der Faser pro Bündel:  12

Anzahl der Bündel:  12

Außenmantel:  12 (2Y) Polyethylen

Mantelfarbe:  schwarz

Kabel-Außendurchmesser:  6,2 mm (± 0,2 mm)

Zugkraft Installation:  500 N

Idealer Einsatz Mikrorohr IØ:  12-8 mm

Gewicht:  33 kg / km (± 10%)

Temperatur Lagerung:  -20 bis +70 °C

Temperatur Installation:  -15 bis +50 °C

Temperatur Betrieb:  -40 bis +70 °C

Norm:  IEC 60793-1, IEC 60793-2, IEC 60794-5

Fabrikat: Faber oder gleichwertig

Typ:  Faber Glasfaserkabel A-DQ2Y 12x12 UTL E9/125 OS2 Multi-Faser Mini Kabel 6,2 mm (072993)
Einheit: mtr

**61.01.0002 LWL-Mini-KabelA-DQ2Y nx12 G.657A1/G.652D**
Glasfaserkabel mit 288 Fasern liefern und in Mikrorohr nach Planvorgaben einblasen

A-DQ2Y 24x12 UTL E9/125µm, OS2, G.657A1 und G.652D, Mini Kabel

Metallfreies MINI Kabel zum Einblasen in Mikrorohre, optimiert für den Einsatz in 16/12 und 14/10 mm Röhrchen. UV-beständig, längswasserdicht, einblasbar und geringes Gewicht

Die Fasern entsprechen ITU-T G.657.A1 und ITU-T G.652.D

Durch den noch kompakteren Aufbau der UltraThinLine (UTL) wird der Gesamtdurchmesser der Kabel nochmals reduziert und maximale Faseranzahl realisiert.

Einhaltung DIN- und EN-Norm, Prüfverfahren nach IEC 60793-1-1 (Dämpfung), IEC 60794-1-2 (Längswasserdichtigkeit) und IEC 60794-5 (LWL-Kabel – Mikrorohr-Verkabelung zur Installation durch Einblasen).

Faseranzahl:  288

Faserklasse:  G657A1 und G.652D (Faber Multi-Faser)

Faser-Coating:  200 µm

Anzahl der Faser pro Bündel:  12

Anzahl der Bündel:  24

Außenmantel:  PE (2Y) Polyethylen

Mantelfarbe:  schwarz

Kabel-Außendurchmesser:  8,1 mm (± 0,2 mm)

Zugkraft Installation:  800 N

Idealer Einsatz Mikrorohr IØ:  12-10mm

Gewicht:  60 kg / km (± 10%)

Temperatur Lagerung:  -30 bis +70 °C

Temperatur Installation:  -5 bis +50 °C

Temperatur Betrieb:  -25 bis +70 °C

Norm:  IEC 60793-1, IEC 60793-2, IEC 60794-5

Fabrikat: Faber oder gleichwertig

Typ:  Faber Glasfaserkabel  A-DQ2Y 24x12 UTL E9/125 OS2 Multi-Faser Mini Kabel 8,1 mm (072701)
Einheit: mtr
